# Kreishaus und Leitstelle Coesfeld
Angebotsaufforderung (GAEB DA XML 3.2, DA83)
Projekt: AUSSCHREIBUNG
Währung: EUR
Erstellt mit: SOFTTECH GmbH / GXML Toolbox V3.3 R20220330, AVANTI pro 2022, 03.07.2026

## 39-3 Trockenbauarbeiten - Lamellendecke (ohne Baffeln)
Datum: 02.09.2025

*Hinweis: Allgemeine Regelungen für Bauarbeiten jeder Art - DIN 18299*
Baubeschreibung Erweiterung Kreishaus und Leitstelle Coesfeld VOB Teil C
Allgemeine Technische Vertragsbedingungen für Bauleistungen (ATV)
Allgemeine Regelungen für Bauarbeiten jeder Art - DIN 18299
Hinweis:
Die Ordnungsziffern der nachfolgenden Punkte entsprechen der VOB C, DIN18299. Ordnungsziffern der VOB C DIN 18299 die nicht aufgeführt sind, bedürfen bei der vorliegenden
Leistungsbeschreibung keiner gesonderten Angaben.
Soweit in der Leistungsbeschreibung auf Technische Spezifikationen, z.B. nationale Normen, mit denen Europäische Normen umgesetzt werden, europäische technische Zulassungen, gemeinsame technische Spezifikationen, internationale Normen, Bezug genommen
wird, werden auch ohne den ausdrücklichen Zusatz: "oder gleichwertig",
immer gleichwertige Technische Spezifikationen in Bezug genommen.

0.1 Angaben zur Baustelle

0.1.1 Lage der Baustelle, Umgebungsbedingungen, Zufahrtsmöglichkeiten und Beschaffenheit der Zufahrt sowie etwaige Einschränkungen bei ihrer Benutzung.

Das Baugrundstück befindet sich in der Stadt Coesfeld im Kreis Coesfeld in Nordrhein-Westfalen. Südöstlich an das Baugrundstücks grenzt die Straße "Friedrich-Ebert-Straße" an. Mehrere öffentliche Gebäude grenzen im Westen und Süden an das Grundstück an. Hierunter mehrere Gebäude des Kreises Coesfeld sowie öffentliche Bauten. Auf dem Baugrundstück und unmittelbar nördlich des Baufeldes liegt das Kreishaus 1, welches im Zuge der Erweiterung des Kreishauses und der Leitstelle einen direkten Zugang in Form einer zweigeschossigen Verbindungsbrücke zum Neubau erhalten soll. Die Topografie des Baufeldes weist ein leichtes Gefälle zur im Nordwesten befindlichen Fegetasche auf.

Das Baugrundstück befindet sich in einem Wasserschutzgebiet. Es gelten die Regelungen der Wasserschutzgebietsverordnung sowie der gesetzlichen und allgemeinen Anforderungen zum Boden- und Grundwasserschutz.

Im östlichen Teil des Baugrundstücks grenzt ein Helikopterlandeplatz (angrenzend zur Friedrich-Ebert-Straße) zur Grundstückszufahrt an. Während An- und Abflug sowie während der Standzeit des Helikopters ergeben sich bauliche Einschränkungen, die zu jeder Zeit über die entsprechende Dauer einzuhalten sind. Es dürfen zudem keine Gegenstände unbefestigt und lose verlegt in der Nähe des Helikopterlandeplatzes (angrenzend zur Friedrich-Ebert-Straße) ausgelegt oder abgestellt werden.

Südlich und westlich des Baufeldes grenzen mehrere Bäume, die erhalten bleiben müssen.
Die Baugrube kann im Norden und Osten geböscht werden. Im Süden und Westen kommt ein Verbau zum Einsatz. Stell- und Lagerflächen für Container sind dem Baustelleneinrichtungsplan zu entnehmen.

Baustellenzufahrt und Ausfahrt sind voneinander getrennt und erfolgen beide über die Straße „Friedrich-Ebert-Straße“ im Südosten des Baugrundstücks. Die Zuwegung im Norden am Kreishaus 1 dient ausschließlich der Nutzung für Anlieferungen für das Kreishaus 1 sowie zur Nutzung von Dienstwagen der Kreisverwaltung. Diese wird temporär während der Bauzeit auf 3,00m erweitert sowie asphaltiert, ist jedoch nicht als Baustellenzu- und ausfahrt zu benutzen. Bei Baustellenein- und ausfahrten sind die verkehrsrechtlichen Anforderungen und die örtlichen Gegebenheiten zu beachten.
Die Baustraße und Zuwegung westlich des Baufeldes dient als Feuerwehrzufahrt und muss zu allen Zeiten freigehalten werden.
Transportwege auf der öffentlichen Verkehrsfläche sind ständig freizuhalten und bei Bedarf (bei Verunreinigung durch den AN) mit einer Kehrmaschine zu reinigen. Kosten gehen zu Lasten des AN. Es ist davon auszugehen, dass je nach Witterung mind. einmal je Woche für die Dauer der Erdarbeiten gekehrt werden muss. Ausbesserungen von Transportbeschädigungen im Straßenbereich gehen zu Lasten des Auftragnehmers.
Die Baustellenein- und ausfahrt hat nach den verkehrsrechtlichen Anforderungen und den örtlichen Gegebenheit zu erfolgen.

Als vorbereitende Maßnahme wird der Baubetriebshof Coesfeld die Zufahrt im Süden des Parkplatzes errichten und den vorhandenen Pflasterbelag an der südlichen Baustelleneinfahrt sowie an der südlich angrenzenden Baustraße zum Baufeld zum Schutz aller nachfolgenden Gewerke mit Schutzmatten abdecken.

Der Kranstandort ist im Baustelleneinrichtungsplan dargestellt. Bei einer Änderung des Kranstandortes ist zu beachten, dass der Helikopterlandeplatz angrenzend zur Friedrich-Ebert-Straße nicht im Schwenkbereich des Krans liegt. Änderungen des Kranstandortes müssen frühzeitig bekannt und mit der Bauleitung und dem AG abgestimmt werden. Es ist zu beachten, dass sich im Schwenkbereich des Kranes das Bestandsgebäude Kreishaus 1 mit einer Höhe von 16m vorfindet.  Es muss zwingend darauf geachtet werden, dass der Schwenkradius des Kranauslegers nicht mit der im Baustelleneinrichtungsplan markierten Flugsicherheitszone kollidiert.

Erforderliche Mobilkranstandorte für zeitlich begrenzte Einsätze sind in Abstimmung mit der Bauleitung festzulegen.

Im südlichen Bereich des Baugeländes sind vom AN Containerstandflächen herzustellen. Nördlich und westlich des Baufeldes sind Lagerflächen für die Nutzung des eigenen Gewerkes herzustellen.

0.1.2 Besondere Belastungen aus Immissionen sowie besondere klimatische oder betriebliche Bedingungen.

Die Baumaßnahme findet während des laufenden Betriebes im Kreishaus 1 statt..
Ein Teilbereich des südlichen Parkplatzes soll während der Baumaßnahme weiterhin als Besucherparkfläche genutzt werden können.
Aufgrund dessen muss mit erhöhter Sorgfalt und Rücksicht gearbeitet werden.

0.1.3 Art und Lage der baulichen Anlagen.

Ziel der baulichen Maßnahme ist der Neubau eines Erweiterungsbaus im Süden des Bestandsgebäudes Kreishaus 1 in Coesfeld. Der Neubau ist darauf ausgerichtet, im Erdgeschoss und 1. Obergeschoss zusätzliche Räumlichkeiten für die Verwaltung bereitzustellen. Hierzu zählen neue Büroflächen sowie Konferenzbereiche, die eine Optimierung der Arbeitsabläufe und die Steigerung der Effizienz zum Ziel haben.
Die oberen Etagen, das zweite und dritte Obergeschoss, sind für die Erweiterung der Leitstelle vorgesehen. Diese umfasst einen Krisenstabsraum, einen zweigeschossigen Leitstellenbetriebsraum, angrenzende Büroflächen sowie Ruheräume.

Lage der baulichen Anlagen:
Siehe beigefügter Lage- und Baustelleneinrichtungsplan.

Erweiterungsbau
Der geplante Erweiterungsbau wird als viergeschossiges Gebäude ohne Unterkellerung in Massivbauweise realisiert, wobei Decken und Wände vorrangig in Stahlbetonbauweise errichtet und teilweise in Sichtbetonqualität ausgeführt werden. Insbesondere im Erdgeschoss wird an den Außenwänden verstärkt auf Stahlbetonstützen in Sichtbetonqualität zurückgegriffen. Ein zentrales Element des Gebäudes bildet der durch alle Geschosse reichende offene Lichthof, der für eine optimale Lichtführung sorgt. Zwei durchgehende Treppenhäuser an der Süd- und Nordseite des Erweiterungsbaus dienen als Flucht- und Rettungswege für alle Geschosse. Für die barrierefreie Erschließung aller Etagen wird zudem ein Aufzug im nördlichen Treppenhaus installiert.
Die administrativen Bereiche, inklusive aller Büro- und Konferenzräume, sind über einen zentralen Erschließungsflur, der den Lichthof umgibt, sowie entlang der Achsen B/C und D/E zugänglich gemacht. Eine barrierefreie Verbindungsbrücke, die im 1. und 2. Obergeschoss an den Neubau anschließt, ermöglicht einen direkten Übergang zum bestehenden Gebäudekomplex. Der Bereich der Leitstelle, lokalisiert im zweiten und dritten Obergeschoss, wird ebenfalls über einen um den Lichthof geführten Erschließungsflur zugänglich gemacht. Ruhe- und Aufenthaltsräume sind über die Fortführung des Flurs entlang der Achsen B/C und D/E erreichbar.
Die Fassadengestaltung des Erweiterungsbaus wird mittels einer vorgesetzten Mauerwerkschale realisiert, die durch den Einsatz von Betonfertigteilen in Sichtbetonqualität ergänzt wird. Diese Betonfertigteile dienen als horizontale und vertikale Lisenen und werden durch Betonfertigteile mit aufgesetzten Riemchen als Abschluss der Stürze ergänzt. Im Bereich der Fensteröffnungen ist die Mauerwerksschale um 6 cm nach innen versetzt, wodurch der Bereich des Sturzes als Abschlusskante des Versprungs fungiert. Die Farblichkeit des Klinkers des Bestandsbaus wird aufgenommen und im Neubau weitergeführt.
.

Gebäudedaten:

Erweiterungsbau
-Brutto Geschossfläche BGF: 3.370,63m²
-Brutto Rauminhalt BRI: 13.482,37m³

-Länge: ca. 39,15m
-Breite: ca. 21,60m
-Höhe ab OK Gelände Osten: ca. 15,55m
-Höhe ab OK Gelände Westen: ca. 16,03m
-Höhe ab UK Bodenplatte Osten: ca. 16,48m
-Höhe ab UK Bodenplatte Westen: ca. 17,68m
-OKFFB Erdgeschoss: ± 0,00m (ca. 82,15üNN)
-OK Fertiggelände: - 0,02m (ca. 82,13üNN)
-Anzahl der Geschosse: 4 Vollgeschosse

Bestandsgebäude
-Länge: ca. 92,99m
-Breite: ca. 60,535m
-Höhe ab OK Gelände: ca. 16,60m
-OKFFB Erdgeschoss: + 1,11m (ca. 83,26üNN)
-Anzahl der Geschosse: 4 Vollgeschosse

0.1.4 Verkehrsverhältnisse auf der Baustelle, insbesondere Verkehrsbeschränkungen.

Siehe Punkt 0.1.1

Für die Versorgung und Belieferung der Baustelle, Material An- und Abtransporte, gem. beigefügtem Lage- und Baustelleneinrichtungsplan.

0.1.5 Für den Verkehr freizuhaltende Flächen.

Die Ein- und Ausgänge, Verkehrswege für Zu- und Abfahrten, sowie brandschutzrelevante Flächen (z.B. Feuerwehraufstellflächen, Flucht- und Rettungswege, Sammelpunkte, etc.) angrenzender Gebäude müssen ständig freigehalten werden. Die Zu- und Abfahrten zur öffentlichen Straße, die Feuerwehrzufahrt sowie der Fluchtweg vom Kreishaus 1 müssen ständig freigehalten werden.

0.1.6 Art, Lage, Maße und Nutzbarkeit von Transporteinrichtungen und Transportwegen, z.B. Montageöffnungen.

Transporteinrichtungen, insbesondere Förderanlagen stehen seitens des AG nicht zur Verfügung.

0.1.7 Lage, Art, Anschlusswert und Bedingungen für das Überlassen von Anschlüssen für Wasser, Energie und Abwasser.

a) Anschlüsse für Energie:

1.) Baustrom nach Abnahme der Rohbauarbeiten:
Einrichtung, Vorhaltung und Räumen des Baustromanschlusses durch den AN Elektro.
Erst nach funktionsfertiger Herstellung der neuen Baustromversorgung kann die Baustromversorgung durch den AN Rohbauarbeiten zurückgebaut werden.

b) Anschlüsse für Wasser:

1.) Bauwasser während der Rohbauarbeiten:
Einrichtung, Vorhaltung und Räumen des Bauwasseranschlusses durch den AN Rohbauarbeiten. 2 Wasserentnahmestellennotwendig (eine Entnahmestelle für Anschlüsse des Sanitärcontainers, eine Entnahmestelle für Bauwasser auf dem Gelände). Es ist auf Frostsicherheit aller Bereiche der Wasserleitungen zu achten.
Vergütung des Verbrauchs gemäß Vertragsbedingungen.

2.) Bauwasser im Zuge des Bauablaufs:
Umbau, Vorhaltung und Räumen des Bauwasseranschlusses durch den AN Baustellenlogistik.

c) Anschlüsse für Abwasser:
Der Abwasseranschluss befindet sich im Bereich der südlichen
Parkplatzfläche.
Anschluss, Vorhaltung und Räumen des
Abwasseranschlusses von Geländeoberkante bis
Sanitärconainer wird durch den AN Baustelleneinnrichtung zur Verfügung gestellt.
Es ist untersagt, Zement-, Gips- und Putzschlämmen in
die Kanalisation zu entsorgen.

0.1.8 Lage und Ausmaß der dem Auftragnehmer für die Ausführung seiner Leistungen zur Benutzung oder Mitbenutzung überlassenen Flächen und Räume.

Siehe beigefügter Lage- und Baustelleneinrichtungsplan.

Der Platzbedarf und die Baustelleneinrichtung sind mit der Bauleitung vor Beginn der Arbeiten abzustimmen. Lagerflächen für Baumaterialien, Baustoffe usw. werden im Einvernehmen mit der örtlichen Bauleitung benannt. Nicht genehmigte Bautüren innerhalb der Gebäude werden zu Lasten des AN entfernt.
Das Umsetzen von Teilbereichen der Baustelleneinrichtung auf Verlangen der örtlichen Bauleitung ist einzukalkulieren. Dieser Aufforderung ist unverzüglich nachzukommen.
Die Bewachung und Verwahrung der Baubuden, Arbeitsgeräte usw. des AN oder seiner Erfüllungsgehilfen - auch während der Arbeitsruhe - ist ausschließlich Sache des AN.
Die Baustelleneinrichtung erfolgt nur auf den im Baustelleneinrichtungsplan ausgewiesenen Flächen, in Abstimmung mit der örtlichen Objektüberwachung.

0.1.11 Besondere umweltrechtliche Vorschriften.

Das geltende Kreislaufwirtschafts- und Abfallgesetz ist lückenlos zu erfüllen. Landesabfallgesetze sowie Satzungen der öffentlich-rechtlichen Entsorgungsträger sind zu beachten. Verpackungs-, Restmaterialien und Baustellenabfälle sind gemäß der gesetzmäßig vorgeschriebenen Entsorgung zu beseitigen und sind Eigentum des AN.

0.1.12 Besondere Vorgaben für die Entsorgung, z. B. besondere Beschränkungen für die Beseitigung von Abwasser und Abfall.

Die Beseitigung von Schutt, Abfall, Verpackungs- und Abdeckmaterial hat von jedem Auftragnehmer arbeitstäglich zu erfolgen. Die Möglichkeit der Containerstellung sowie deren Standorte sind mit der Bauleitung abzustimmen. Eine Lagerung von Abfällen und Schutt auf der Baustelle ist unzulässig.
Bei der Schuttbeseitigung sind die geltenden Vorschriften des Landes bzw. der Kommune zu beachten. Grundsätzlich sind Verpackungen und Transportpaletten gebührenfrei gemäß Abfallbeseitigungsgesetz vom AN von der Baustelle zu entfernen.

0.1.14 Art und Umfang des Schutzes von Bäumen, Pflanzenbeständen, Vegetationsflächen, Verkehrsflächen, Bauteilen, Bauwerken, Grenzsteinen und dergleichen im Bereich der Baustelle.

Zu erhaltende Bäume dürfen während der Bauzeit weder beschädigt, oder durch Erdarbeiten ausgetrocknet werden. Nicht unmittelbar vom Neubau betroffene, angrenzende und zu erhaltende Bauteile, wie Straßenbeläge und technische Anlagen etc. sind während der Ausführungen in ausreichendem Maße vor Beschädigungen zu schützen.
Beschädigungen werden über Beweissicherungsverfahren des AG dokumentiert.

0.1.15 Art und Umfang der Regelung und Sicherung des öffentlichen Verkehrs.

Die Feuerwehrzufahrten der umliegenden Gebäude sind während der gesamten Bauzeit in ihrer Funktion zu erhalten. Der amtl. Lageplan mit eingetragenen Feuerwehraufstellflächen und Bewegungsflächen ist beigefügt.

Verunreinigungen oder Beschädigungen öffentlicher Verkehrsanlagen, müssen durch den Verursacher sofort gemeldet, beseitigt bzw. instandgesetzt werden. Kosten gehen zu Lasten des AN.

Es ist davon auszugehen, dass je nach Witterung für die Dauer der Erdarbeiten mind. einmal je Woche gekehrt werden muss. Besonders verkehrsbehindernde Maßnahmen (Lieferung Fertigteile), sind vorher mit dem Auftraggeber und der Bauleitung abzusprechen und zu koordinieren.

0.1.17 Bekannte oder vermutete Hindernisse im Bereich der Baustelle, z. B. Leitungen, Kabel, Dräne, Kanäle, Bauwerksreste und, soweit bekannt, deren Eigentümer.

Im Bereich der Baustelle zur Bestandsfassade des Kreishaus 1 liegen noch in Betrieb befindliche Grundleitungen.

0.1.18 Bestätigung, dass die im jeweiligen Bundesland geltende Anforderungen zu Erkundungs- und gegebenenfalls Räumungsmaßnahmen hinsichtlich Kampfmitteln erfüllt wurden.

Der Nachweis der Kampfmittelfreiheit wird vom AG erbracht.

0.1.19 Gemäß der Baustellenverordnung getroffene Maßnahmen.

Der Auftraggeber hat zur Wahrnehmung seiner Pflichten aus der Baustellenverordnung einen Sicherheits- und Gesundheitsschutz-Koordinator (SiGeKo) beauftragt. Der SiGeKo stellt eine Baustellenordnung auf, deren Forderungen einzuhalten sind. Die Baustellenordnung wird Vertragsbestandteil. Der SiGeKo nimmt jederzeit Einfluß auf die sicherheits- und gesundheitstechnisch korrekte Abwicklung der Baustelle und führt unangekündigte Kontrollen vor Ort durch. Die Mängel werden der Bauleitung mittels Bericht angezeigt und sind umgehend durch den AN zu beseitigen. Der AN, einschließlich seiner etwaigen Nachunternehmer, werden darauf hingewiesen, dass sie die für die Koordination der sicherheits- und gesundheitsrelevanten Punkte nötigen Unterlagen rechtzeitig zur Verfügung zu stellen haben. Der AN hat seine Arbeiter anhand der Gefährdungsanalyse nachweislich zu unterweisen.
Erforderliche Sicherheitseinrichtungen, die auch zum Schutz anderer auf der Baustelle verkehrender Personen zu dienen haben, darf der AN während oder nach Beendigung der eigenen Arbeiten nur mit ausdrücklicher Zustimmung der örtlichen Bauleitung entfernen.

0.1.20 Besondere Anordnungen, Vorschriften und Maßnahmen der Eigentümer (oder der anderen Weisungsberechtigten) von Leitungen, Kabeln, Dränen, Kanälen, Straßen, Wegen, Gewässern, Gleisen, Zäunen und dergleichen im Bereich der Baustelle.

Die Bauausführung erfolgt während der üblichen Arbeitszeiten (7:00 - 19:00 Uhr werktags). Die Ausführung von Arbeiten außerhalb der vorgenannten Arbeitszeiten bedarf der Zustimmung des AG. An Sonn- und Feiertagen ist vom AN eigenverantwortlich die Zustimmung der zuständigen Behörde einzuholen.

Die Regelungen und Arbeitsschutzrichtlinien für das Personal von Fremdfirmen bei der Durchführung von Auftragsarbeiten auf dem Gelände sind einzuhalten.

0.1.21 Art und Umfang von Schadstoffbelastungen, z.B. des Bodens, der Gewässer, der Luft, der Stoffe und Bauteile; vorliegende Fachgutachten oder dergleichen.

Siehe Baugrund- und Gründungsgutachten. Baugrund- und Gründungsgutachten ist beigefügt.

0.1.23 Arbeiten anderer Unternehmer auf der Baustelle.

Der Auftragnehmer ist verpflichtet, seine Arbeiten mit anderen am Bau tätigen Unternehmern so zu koordinieren, dass keine Unterbrechungen bzw. Behinderungen im Bauablauf eintreten. Daraus bedingte Erschwernisse sind in die Einheitspreise einzurechnen.

0.2 Angaben zur Ausführung

0.2.02 Besondere Erschwernisse während der Ausführung, z.B. Arbeiten in Räumen, in denen der Betrieb weiterläuft, Arbeiten im Bereich von Verkehrswegen oder bei außergewöhnlichen äußeren Einflüssen.

Die Süd- und Westseite des Baufeldes befindet sich in direkter Lage zur vorgesehenen Zu- und Ausfahrt für Feuerwehr und Anlieferungsfahrzeuge.

0.2.04 Art und Umfang von Leistungen zur Unfallverhütung und zum Gesundheitsschutz für Mitarbeiter anderer Unternehmer, z.B. trittsichere Abdeckungen.

-Trittsichere Abdeckungen von Deckendurchbrüchen
-Schutznetze und Schutzgeländer
-Sicherheitskennzeichnungen
-Sicherheitskoordinator

0.2.06 Besondere Anforderungen an die Baustelleneinrichtung und Entsorgungseinrichtung, z.B. Behälter für die getrennte Erfassung.

Die Baustelleneinrichtung sieht eine Feuerwehrzuwegung an der Süd- und Westseite des Baufelds vor und muss unter allen Umständen frei gehalten werden.

0.2.08 Mitbenutzung fremder Gerüste, Hebezeuge, Aufzüge, Aufenthalts- und Lagerräume, Einrichtungen und dergleichen durch den Auftragnehmer.

 Es werden durch den AG bzw. das Gewerk Gerüstbauarbeiten entsprechende Gerüste o.  bereitgestellt, die durch den AN mitbenutzt werden können.

Der Abstand zwischen Rohbau (tragende Außenwand) und Gerüst inkl. Konsole beträgt maximal 36 cm.
Im Zuge der späteren Fassadenarbeiten sind die Fassadenfertigteile mithilfe eines
Baukrans von oben zwischen Rohbau und Arbeitsgerüst einzulassen und anschließend
zu montieren.
An allen Seiten der Fassade wird der Abstand durch den Einbau von Konsolen (30 cm) bis
zur Montage der Fassadenunterkonstruktion (Unterkonstruktion und Dämmung) minimiert.
An Konsolen wird wandseitig Seitenschutz angebracht werden. Der Seitenschutz wird im
Zuge des Rückbaus der Konsolen an die Innenseite des Gerüsts angebracht.

Angaben zum gestellten Fassadengerüst:
Standgerüst, längenorientiert, Fassadengerüst DIN EN 12810-1,
Lastklasse 4 (3 kN/m2), Breitenklasse SW09, Höhenklasse H 1,
mit wandseitiger Belagverbreiterung über 0,25 bis 0,33 m,

Es ist davon auszugehen, dass bauseits keine technische Hilfsmittel zum vertikalen und horizontalen Transport von Materialien gestellt werden (z. B. mobile Lastenaufzüge, Personenaufzüge, etc.). Bauseitige Aufenthalts- und Lagerräume zur Mitbenutzung durch den AN stehen nicht zur Verfügung.

0.2.13 Art und Umfang der vom Auftraggeber verlangten Eignungs- und Gütenachweise.
Prüfungen und Nachweise:

Art und Umfang der Eignungs-, Güte- und Kontroll- und sonstigen Prüfungen, sowie der Nachweise über die Eignung der Bauprodukte richten sich nach den vertraglichen Bestimmungen.
Die Durchführung dieser Prüfungen, sowie die Erbringung der Nachweise, gelten als Nebenleistung, soweit im Vertrag nichts anderes geregelt ist.
Soweit auf Grund von Rechts- und Verwaltungsvorschriften Prüfungen oder Abnahmen gefordert jedoch nicht Vertragsinhalt sind, hat der Auftragnehmer deren Durchführung in Abstimmung mit dem Auftraggeber zu veranlassen.
Die Kosten für diese Leistungen werden dem Auftragnehmer gegen Originalrechnungen und Nachweise (Prüfzeugnisse, Bescheinigungen, Atteste, usw.) vom Auftraggeber gesondert erstattet.
Die Termine für die Durchführung von Prüfungen bzw. Abnahmen hat der Auftragnehmer so rechtzeitig festzulegen, dass im Bauablauf keineUnterbrechungen bzw. Behinderungen entstehen.

Bauprodukte (Baustoffe, und Bauteile, usw.):
Angaben über zu benennende Bauprodukte sind im Leistungsverzeichnis, sofern abgefragt, vorzunehmen. Bauprodukte dürfen nur verwendet werden, wenn der Nachweis über deren Eignung gemäß DIN 18299 erbracht ist. Bei der Bauausführung sind die Herstellervorschriften zu beachten.

Für sämtliche Bauteile mit brandschutztechnischen Anforderungen sind die erforderlichen Prüfzeugnisse und bauaufsichtlichen Zulassungen vor der Ausführung vorzulegen.

0.2.16 Art, Anzahl, Menge oder Masse der Stoffe und Bauteile, die vom Auftraggeber beigestellt werden, sowie Art, genaue Bezeichnung des Ortes und Zeit ihrer Übergabe.
Die Bereitstellung von Stoffen oder Bauteilen seitens des Auftraggebers ist nicht vorgesehen.

0.2.17 In welchem Umfang der Auftraggeber Abladen, Lagern und Transport von Stoffen und Bauteilen übernimmt oder dafür dem Auftragnehmer Geräte oder Arbeitskräfte zur Verfügung stellt.
Das Abladen, Lagern und Transportieren von Stoffen und Bauteilen ist seitens des Auftraggebers nicht vorgesehen.

0.2.22 Abrechnung nach bestimmten Zeichnungen oder Tabellen.
Die Abrechnung erfolgt grundsätzlich gemäß VOB. Sofern abzurechnende Bauteile nur auf durch den Auftragnehmer zu fertigenden Werkstatt- oder Detailausführungszeichnungen erkennbar sind, sind diese Unterlagen inkl. den erforderlichen Listen und oder Tabellen vor Ausführung der Leistung dem Bauherrn bzw. der Bauleitung vorzulegen und Rechnungsunterlagen nochmals beizulegen.

Zusätzliche Angaben zur Ausführung über Ordnungsziffern
der VOB C DIN 18299 hinaus

0.2.23 Grundlagen.
a) Maßgebend für die nachstehend ausgeschriebenen
Leistungen und deren vertragsgemäße Ausführung sind neben
den beigefügten Unterlagen folgende nicht beigefügte
Unterlagen:
Die VOB gilt im Ganzen.
außerdem gelten:
- die anerkannten Regeln der Technik
- bauaufsichtlichen Zulassungen und Prüfzeugnisse
- Verarbeitungsvorschriften und Empfehlungen der Hersteller
- Unfallverhütungsvorschriften der Berufsgenossenschaften
Maßgeblich ist die jeweils neueste gültige Fassung.

Die dem Leistungsverzeichnis beiliegenden Pläne und Berechnungen gelten als zeichnerische bzw. rechnerische Beschreibung der auszuführenden Leistung. Gleiches gilt für die beiliegenden Gutachten.

Die Hinweise zum Bauablauf sind lediglich Hinweise zur Baudurchführung und haben keinen Anspruch auf Vollständigkeit. Der Bauablauf ist vom AN unter Berücksichtigung statischer und konstruktiver Zwangspunkte und Eckdaten der Bauzeit sowie den genannten Einschränkungen zu planen.

Sofern in den einzelnen Leistungspositionen die Vorgänge „Herstellen“, „Liefern“, „Einbauen“ bzw. „Montage“ nicht gesondert beschrieben sind, gelten diese Vorgänge einschließlich aller dafür erforderlichen Leistungen als beschrieben und sind im Angebotspreis einzurechnen.
Arbeiten Dritter zur Fertigstellung der Leistungen sind nicht vorgesehen, sofern dies in den Positionen nicht ausdrücklich beschrieben ist.

0.2.24 Vertretung des AN an der Baustelle.

Für die Leistung aller Aufgaben ist der AN verpflichtet auf der
Baustelle einen bevollmächtigten Vertreter zu benennen und zur Verfügung des AG, bzw. dessen Vertreter zu halten. Die Benennung des Bauführers hat spätestens eine Woche nach Auftragserteilung zu erfolgen.

Der Bauführer darf nur aus wichtigem Grund ausgetauscht werden. Ein Wechsel des Bauführers ist rechtzeitig mit entsprechender Begründung anzumelden. Der Bauführer, dessen Vertreter, oder der Fachbauleiter müssen der deutschen Sprache in Wort und Schrift fließend mächtig sein.

Aus wichtigem Grund kann der AG den sofortigen Austausch fordern.

0.2.25 Koordinationsgespräche / Baubesprechungen.

Der Auftragnehmer hat für die Dauer seiner Leistung zu den Baubesprechungen, die der Auftraggeber regelmäßig durchführt, einen geeigneten bevollmächtigten Vertreter zu entsenden. Die Besprechungen finden jeweils 1x pro Woche zu einem festen Termin (="Jour Fixe") statt.

0.2.26 Bauablauf.

Der Bauablauf erfolgt nach jeweils gültigem Bauzeitenplan des AG und den vertraglichen Vereinbarungen.

0.2.27 Bautagesberichte.

Der Auftragnehmer hat Bautagesberichte zu führen und diese der örtlichen Bauleitung täglich zu übergeben.

Diese müssen alle Angaben enthalten, die für die Ausführung und Abrechnung des Auftrages von Bedeutung sein können, aber mindestens Angaben über das Wetter, Temperatur, Zahl und Art der eingesetzten Großgeräte, Zahl der Arbeitskräfte, den wesentlichen Baufortschritt (mit Beginn und Ende von Leistungen grösseren Umfangs), Unfälle und sonstige besondere Vorkommnisse enthalten.

In den Tagesberichten dürfen keine Angaben zu Behinderungen oder Stundenlohnarbeiten aufgenommen werden. Eventuelle Eintragungen diesbezüglich gelten als nicht geschrieben.

0.2.28 Vom AG zur Verfügung gestellte Ausführungsunterlagen.

Die für die Bauausführung maßgeblichen Ausführungsunterlagen (Ausführungszeichnungen, Berechnung, Behördenbescheide usw.), werden dem
AN nach Auftragserteilung rechtzeitig vor Ausführung der jeweiligen Leistung - gegen Empfangsbestätigung - ausgehändigt.

Die Ausführungsunterlagen werden in digitaler Form (PDF) übermittelt. Abweichungen gegenüber diesen Unterlagen bedürfen der schriftlichen Beantragung des Auftragnehmers und der Zustimmung durch den Auftraggeber.

0.2.29 Vom AN zu erbringenden Ausführungsunterlagen.

Vom AN zu fertigende Unterlagen sind nach Abstimmung mit den vom AG bestellten Fachingenieuren ausschließlich in digitaler Form an den AG zur Prüfung und Freigabe vorzulegen.

Die Art der Unterlagen sind gemäß VOB als Nebenleistung zu erbringen oder über die Nebenleistung hinausgehende Unterlagen in den Leistungspositionen gesondert gefordert.

Von den vorgelegten Unterlagen erhält der AN ein Exemplar mit Prüfvermerk zurück. Bei Korrekturen des AG ist die Vorlage nach Übernahme der Korrekturen zu wiederholen.

Die Ausführungsunterlagen sind bei dem AG rechtzeitig, jedoch spätestens 18 Werktage vor der Ausführung einzureichen.

Soweit in den Ausschreibungsunterlagen darauf hingewiesen, hat der AN erforderliche behördliche Genehmigungen, Prüfungen, notwendige Nachweise, sowie Zulassungen und Gestattungen rechtzeitig einzuholen und notwendige statische Berechnungen zu erstellen.

0.2.30 Bauzeitenplan des AN.

Der AN ist verpflichtet, nach Absprache mit der Bauleitung, zwei Wochen nach Auftragsvergabe, bei Überarbeitung unverzüglich, einen genauen Bauzeitenplan (Bauablaufplan als Balkenplan) für seine Leistungen unter Berücksichtigung der Terminvorgaben dem AG vorzulegen.

Der Bauzeitenplan ist ausschließlich in digitaler Form vorzulegen. Die Bauleitung fertigt einen Gesamt-Bauzeitenplan, in welchem die vorgenannten Termine eingearbeitet werden.

Die Rahmen- und Zwischentermine werden damit verbindlich. Rahmen- und Zwischentermine, auch nach vereinbarten Verschiebungen, werden Vertragsfristen im Sinne der VOB.

Die Kosten für die Erstellung des Bauablaufplan sind in die
Einheitspreise einzukalkulieren.

0.2.31 Abnahmen.

In jedem Falle ist eine förmliche Abnahme nach Fertigstellung der gesamten geschuldeten Leistungen, einschl. Dokumentation, durchzuführen. Diese förmliche Abnahme wird nicht durch eine vorzeitige Benutzung, die Inbetriebnahme der Leistung, eine bauaufsichtliche oder sonstige behördliche Abnahme oder die Anweisung der Schlusszahlung etc. ersetzt.

Über die Abnahme wird ein Protokoll erstellt.

Wurde die förmliche Abnahme verweigert, ist nach
Mängelbeseitigung eine erneute Abnahme zu beantragen.
Mit dem schriftlichen Antrag auf erneute Abnahme hat der AN den Nachweis zu führen, dass die wesentlichen Mängel nicht mehr vorliegen.

0.2.32 Projekt- und Dokumentenmanagementsystem

Der Auftraggeber hat für die Kommunikation und Dokumentation mit dem Auftragnehmer und den weiteren Projektbeteiligten ein Projekt- und Dokumentenmanagementsystem eingerichtet.

Der Auftragnehmer hat das Projekt- und Dokumentenmanagementsystem zwingend zu nutzen. Das elektronische Projekt- und Dokumentenmanagementsystem verfügt über eine Dokumentenablage- und eine Kommunikationsfunktion. Der Auftragnehmer hat diese Funktionen zu verwenden. Der Unternehmer verpflichtet sich, Dokumente jeder Art uneingeschränkt und unverzüglich nach deren Erstellung in dem Projekt- und Dokumentenmanagementsystem abzulegen. Diese Dokumente gelten nur in dem Fall als zugestellt, wenn sie entsprechend den inhaltlichen Vorgaben in dem Projekt- und Dokumentenmanagementsystem so eingestellt worden sind, dass sie ohne weiteren Aufwand ermittelt werden können. Hierbei hat der Auftragnehmer zwingend die Vorgaben des Auftraggebers zur Benennung und Bezeichnung von Dokumenten und Planunterlagen einzuhalten. Mit der Ablage der Dokumente im Projekt- und Dokumentenmanagementsystem erhält der Auftraggeber das uneingeschränkte Recht, diese Dokumente zu nutzen. Im elektronischen Projekt- und Dokumentenmanagementsystem vom Auftraggeber abgelegte Dokumente gelten im umgekehrten Fall ebenfalls als zur Verfügung gestellt und als schriftlich zugestellt.

Die Nutzung des Systems ist für den Auftragnehmer kostenlos. Aufwendungen, die dem Auftragnehmer evtl. durch diese Anforderung entstehen, werden nicht gesondert vergütet.

Nach der Auftragserteilung ist vom Auftragnehmer eine Projekt-Mailadresse od. die Mail-Adresse des projektverantwortlichen Mitarbeiters anzugeben.

Nach der Auftragserteilung erfolgt eine Einweisung in die Bedienung des Systems.

0.5 Abrechnung

0.5.1 Abrechnungspläne.

Die Abrechnung erfolgt nach den vom AN zu erstellenden Abrechnungsplänen.

### Gewerk 01 Allgemeines

#### Titel 01.01 Allgemein

*Hinweis: ATV: für Trockenbauarbeiten (DIN 18340)*
Ergänzungen zu
Allgemeinen Regelungen für Bauarbeiten jeder Art, DIN 18299

Hinweis:
Die Ordnungsziffern der nachfolgenden Punkte entsprechen der VOB C, DIN 18340. Ordnungsziffern der VOB C, DIN 18340 die nicht aufgeführt sind, bedürfen bei der vorliegenden Leistungsbeschreibung keiner gesonderten Angaben.

0.1 Angaben zur Baustelle

Art, Lage, Maße und Ausbildung sowie Termine des Auf- und Abbaus von bauseitigen Gerüsten.
Bauseitige Gerüste für die Ausführungen der Trockenbauarbeiten werden nicht zur Verfügung gestellt.
Hebezeug steht nicht zur Verfügung.

0.2 Angaben zur Ausführung

0.2.2 Gestaltung und Einteilung von Flächen. Raster- und Fugenausbildung, besondere Verlegart.
Gestaltung der Deckenflächen gemäß Ausführungsplanung. Anschlüsse zwischen Decken und Wänden erfolgen grundsätzlich sofern nicht anders gefordert als starre Anschlüsse.

0.2.3 Maße, Sonderformate, Formen und Profile, z.B. Tafeln, Paneele, Kassetten, Oberflächenart, Struktur und Oberflächenbehandlung sowie Farben der Bauteile, Ausbildung der Kanten und Ecken.
Metall-Lamellendecke, mikroperforiert, mit Akustikvlies ausgekleidet. Steghöhe Lamelle: 40 mm, Stegbreite: 10 mm, Achsabstand: 50 mm
Teilweise Ausführung mit zusätzlichen Dämmplatten und / oder Akustikabsorbern an Rohdecke

0.2.7 Art und Ausbildung der Verankerung der Trag- und Unterkonstruktionen, z.B. Dübel, Schrauben.
Abhänger Metall-Lamellendecken sind an Stahlbetondecken nach Wahl des AN bzw. Herstellervorgaben zu befestigen.

0.2.8 Art, Beschaffenheit und Festigkeit des Untergrundes, z.B. verputztes oder unverputztes Mauerwerk, Beton, Porenbeton, Hohlkörper- oder Holzbalkendecke, Verbundestrich, Estrich auf Trenn- oder Dämmstoffschicht mit oder ohne Fußbodenheizung, Hohlboden, Doppelboden.
Abgehängte Decken werden grundsätzlich an glatten Betondecken befestigt.

0.2.13 Vorleistungen anderer Unternehmer, insbesondere hinsichtlich der Ausführung der An- und Abschlüsse.
Die haustechnischen Grobinstallationen sind zum Zeitpunkt der Leistungserbringung der Unterkonstruktion bauseits teilweise vorhanden. Im Zuge der Deckenbekleidungen werden die Fertiginstallationen der Haustechnik ausgeführt.

0.2.15 Anzahl, Art, Lage, Maße und Massen von Installations- und Einbauteilen.
Im Bereich von abgehängten Decken ist insbesondere in Nebenräumen und Fluren eine erhöhte Installationsdichte vorhanden.

0.2.21 Anforderungen an den Brand-, Schall-, Wärme-, Feuchte- und Strahlenschutz sowie an die Luftdichtheit und elektrische Leitfähigkeit, akustische sowie licht- und lüftungstechnische Anforderungen, Feuerwiderstandsklasse, z.B. nach DIN 4102 (alle Teile) "Brandverhalten von Baustoffen und Bauteilen".
Die in den Leistungspositionen angegebenen Anforderungen an Schallschutz bzw. Raumakustik sind gemäß vorzulegenden Prüfzeugnissen nachzuweisen und einzuhalten.

0.2.22 Anzahl, Art, Lage, Maße und Ausbildung von Flächenheiz- und Kühlsystemen, z.B. Registermodulen, Verbindungen der Registermodule untereinander, Angaben zu Anschlüssen an das Verteilnetz.
Ausführung der Metall-Lamellendecken in Teilbereichen als Heiz-Kühl-Lamellensystem nach Herstellervorgaben.

0.2.28 Art und Umfang der vom Auftragnehmer zu liefernden Verlege- und Montagepläne, Stofflisten und sonstiger Dokumentationen.
Für die Ausführung von Bauteilen mit definierten Anforderungen (z.B. Brandschutz und Schallschutz) sind vor der Ausführung die entsprechenden Nachweise des Herstellers vorzulegen.

0.2.31 Anzahl, Art, Maße sowie Zeitpunkt der Montage von vorgezogenen oder nachträglich herzustellenden Teilflächen, z.B. Flächen hinter Installationen und Heizkörpern, Teilbeplankungen für Estrichverlegung.
Die Arbeiten sind wegen zu integrierender Installationen (Elektro, Lüftung, usw.) in zwei unterschiedlich terminierten Arbeitsvorgängen zu erbringen.

*Hinweis: Arbeitsablauf*
Arbeitsablauf

Die Erweiterung des Kreishaus 1 wird in einem Zuge ausgeführt.

Folgender Arbeitsablauf ist mit den Teilleistungen 1 bis 3 geplant:

1.) Montage von Dämmplatten und Akustikabsorbern an Rohdecke als Vorleistung der Metall-Lamellendecken bzw. parallel zu Installationsarbeiten in gesondertem Arbeitsabschnitt mit darauf folgender Arbeitsunterbrechung.

2.) Montage Abhänger und Grundkonstruktion der abgehängten Lamellendecken als Vorleistung bzw. parallel zu Installationsarbeiten in gesondertem Arbeitsabschnitt mit darauf folgender Arbeitsunterbrechung.

3.) Montage der Lamellen als Decklage von abgehängten Decken.

Für alle Arbeiten sind eigene Gerüste zu kalkulieren.

Ob sich Teilleistungen aufeinanderfolgend ausführen lassen, entscheidet der Baufortschritt der Installationsgewerke. Für die Kalkulation ist jedoch von getrennten Arbeitsgängen für die Teilleistungen auszugehen.
Alle sich aus den Arbeitsabschnitten ergebenden Leistungen sind einzukalkulieren bzw. in den Leistungspositionen zu berücksichtigen.

*Hinweis: Baustelleneinrichtung*
Baustelleneinrichtung

Das Einrichten, Vorhalten und Räumen der Baustelle für sämtliche in der Leistungsbeschreibung aufgeführten Leistungen ist als Nebenleistung gemäß DIN 18299 zu erbringen und wird nicht gesondert vergütet.

Die Art und der Umfang der Baustelleneinrichtung ( BE ) ist dem AN überlassen.

Zur Baustelleneinrichtung zählen insbesondere:
- Transport- und Hebeeinrichtungen
- Material- und Werkzeugcontainer
- Aufenthaltscontainer, sofern erforderlich
- Einrichtungen für Abfallentsorgung ( z.B. Abfallcontainer )
- Lagerflächen für Materialien

Aufenthalts- und Lagerraum sind nur als gestapelte Container ( untere Ebene Lagerraum, obere Ebene Aufenthalt ) an im Baustelleneinrichtungsplan dargestellten Standorten möglich.

Die Art und Anzahl, maximal 2 Stück, der Container erfolgt nach Wahl bzw. den Bedürfnissen der ausführenden Firma und den gesetzlichen Vorschriften.
Das Liefern, Vorhalten und Räumen der Container ist in die Baustelleneinrichtung einzukalkulieren.

*Hinweis: Dokumentation*
Dokumentation

Als Dokumentation sind folgende voneinander unabhängige Dokumentationen zu liefern  bzw. zu erbringen:

A.) Brandschutzdokumentation
B.) Allgemeine Gewerkedokumentation

Alle Plan-Unterlagen als: 1 Satz Papierunterlage,
1 CAD-Datei ( dwg, pdf ) auf Datenträger

Spezifikation der Dokumentationen:

A.) Brandschutzdokumentation

Register 1.)
Auflistung sämtlicher brandschutzrelevanter Bauteile mit Angabe der Verortung.
Register 2.)
Bescheinigungen
- Fachbauleitererklärung
- Fachunternehmererklärung
- Übereinstimmungserklärung für den Einbau von
Feuerabschlüssen
In den Bescheinigungen müssen die Produkte genannt sein und die Zulassungsnummern der bauaufsichtlichen Zulassungen
Register 3.)
Herstellerangaben von brandschutzrelevanten Bauprodukten
Register 4.)
Abnahmebescheinigung

B.) Allgemeine Gewerkedokumentation ( gilt für alle Bauteile )

Register 1.)
Inhaltsverzeichnis

Register 2.)
Bescheinigungen
- Fachbauleitererklärung
- Fachunternehmererklärung

Register 3.)
Herstellerangaben für alle Bauprodukte
-Angabe der eingebauten Materialien bzw. Materialnachweise, technische Merkblätter zu den eingebauten Produkten

Register 4.)
Abnahmebescheinigung
- Abnahmeprotokoll mit Mängelliste

Register 5)
Bedienungs- und Wartungsanweisung,
 - entfällt
Einweisungsprotokolle
- für technische Anlagen, mechanische Antriebe oder
motorische Antriebe welche ausschließlich in deutscher
Sprache erstellt sind.
- Pflegeanweisungen
- Wartungsvorschriften
- Wartungstermine
- Einweisungsprotokolle

Register 6)
Planunterlagen
  - entfällt
Pläne, die gemäß Auftrag vom AN zu erstellen sind sowie vom AN zu erbringende technische Unterlagen

**01.01.0010 Dokumentation**
Dokumentationsunterlagen
für die erstellte Leistung, LV -positionsbezogen liefern.
Der Auftragnehmer hat vor der VOB Abnahme des Leistungsumfanges eine Dokumentation der verwendeten Materialien mit entsprechenden Nachweisen der im LV geforderten Qualitäten für den Bauherrn zu erstellen.
Ohne Vorlage der Dokumentation wird keine Abnahme
durchgeführt.
Die Unterlagen sind 1-fach spätestens 18 Werktage vor Meldung Fertigstellung der Bauleistung zur Prüfung auf Übereinstimmung mit der ausgeführten Leistung der Bauüberwachung im PDF-Format vorzulegen.
Erforderliche Änderungen und Ergänzungen sind in die zur Abnahme in 1-facher Ausfertigung vorzulegenden Unterlagen einzuarbeiten.
Form der Dokumentation gemäß vorgestelltem Hinweistext.
Menge: 1,000 psch

#### Titel 01.02 Stundenlohnarbeiten

*Hinweis: Stundenlohnarbeiten Hinweistext*
Sind Stundenlohnarbeiten vorgesehen, so werden nur die auf
Anordnung des Auftraggebers tatsächlich erforderlichen und
geleisteten Stunden vergütet.
Die Zuordnung erfolgt nach Art der beauftragten Tätigkeit und
nicht nach der Qualifikation der ausführenden Person.
Die Ausführung der Stundenlohnarbeiten ist vor Beginn der
Arbeiten anzuzeigen.
Über Stundenlohnarbeiten hat der Auftragnehmer arbeitstäglich
Stundenlohnzettel einzureichen.

**01.02.0010 Facharbeiter/-in sämtliche Kosten/Zuschläge**
Stundenlohnarbeiten durch Facharbeiter/-in
der Verrechnungssatz für die jeweilige Arbeitskraft umfasst
sämtliche Aufwendungen wie Lohn- und Gehaltskosten, Lohn-
und Gehaltsnebenkosten, Zuschläge, lohngebundene und
lohnabhängige Kosten, sonstige Sozialkosten, Gemeinkosten,
Wagnis und Gewinn.
Menge: 20,000 h

### Gewerk 02 Trockenbauarbeiten - Abgehängte Decken

*Hinweis: Hinweistext Deckenbekleidungen*
Hinweistext Deckenbekleidungen

Die Montage der Deckenbekleidungen erfolgt in den Geschossen EG - 3.OG an waagerechten Stahlbetondecken.

Im Leistungsumfang enthalten sind Deckenbekleidungen aus
- Metall-Lamellendecken (teilweise mit zusätzlichen Akustikabsorbern oder Akustikplatten)
- Metall-Lamellendecken als Heiz- / Kühlsystemdecken
mit folgender Verteilung auf die Geschosse:

Deckenbekleidung 3.OG:
Lamellendecke ca. 222,00 m²
Lamellendecke mit Akustikabsorbern ca. 28,00 m²
  -> ca. 14,91 %

Deckenbekleidung 2.OG:
Lamellendecke ca. 177,50 m²
Lamellendecke mit Akustikabsorbern ca. 85,00 m²
Heiz- / Kühldecken ca. 77,50 m²
  -> ca. 20,27 %

Deckenbekleidung 1.OG:
Lamellendecke ca. 410,00 m²
Lamellendecke mit Akustikplatten ca. 84,00 m²
  -> ca. 29,46 %

Deckenbekleidung EG:
Lamellendecke ca. 403,00 m²
Lamellendecke mit Akustikabsorbern ca. 190,00 m²
  -> ca. 35,36 %

#### Titel 02.01 Metall-Lamellendecke

**02.01.0010 Vorbereitung des Untergrundes für die Klebemontage Dämmplatten**
Vorbereitung des Untergrundes für die Klebemontage Dämmplatten durch Abbürsten.

Die Tragfähigkeit des vorhandenen Untergrundes und damit die Eignung für die reine Klebemontage ist vom Auftragnehmer vor Arbeitsbeginn zu prüfen.
Menge: 90,000 m2

**02.01.0020 Haftbrücke auftragen auf Stahlbetondecke**
Haftbrücke auftragen auf Stahlbetondecke mit lösungsmittelfreier Dispersion.
Menge: 90,000 m2

**02.01.0030 Akustikdämmplatten einschließlich Verklebung an Rohdecke**
*** Leitbeschreibung
Menge: 90,000 m2
*Unterbeschreibung 1 Akustikdämmplatten an Rohdecke*
Akustikdämmplatten an Rohdecke zur Verbesserung der Schallabsorption

Bereiche mit haustechnischer Installation (HLS, ELT) sind auszusparen.

Montage in Teilflächen in folgenden Bereichen:
- Abteilungsleitung 01 ca. 21,5 m² bei einer tatsächlichen Raumfläche von ca. 30 m²
- Büroräume 03-06 jeweils ca. 15,5 m² bei einer tatsächlichen Raumfläche von ca. 22 m²

Dämmplatten zum Kleben an Stahlbetonrohdecke
Dämmplatten aus verdichteter, Kunstharz gebundener Steinwolle mit einem
Schmelzpunkt > 1000°C.

Anforderungen an Dämmplatten:
- Schallabsorption = mind. ein aw-Wert von 1,00 (Klasse A)
- Euroklasse A1, nicht brennbar gemäß DIN EN 13501-1
- Sichtseite mit schwarzer Vlieskaschierung
- Wärmeleitfähigkeit: 0,035 W/(mK)
- Feuchtigkeitsbeständig und formstabil bis  zu 100 % RH
- Oberfläche: geeignet für Trockenreinigung mit Tuch, weicher Bürste oder Staubsauger
- Gesundheitliche Unbedenklichkeit: Nachweis gemäß EU-Richtlinie 97/69
- Nachweis des RAL - Gütezeichens
- Recyclingfähigkeit: 100 %

Anforderungen an Kleber:
- Kunststoff vergüteter, nicht brennbarer Kleber auf Zementbasis gemäß DIN EN 12004,
- Güteklasse C2 F
- geeignet für die Verklebung von Steinwolleplatten

Verklebung der Dämmplatten:
- gemäß Herstellerangaben.

Ausführung gemäß Zeichnung:
- ARC_LP5_DEC_1OG_000_07_KON

**02.01.0040 Akustikabsorber 620/100/40 mm**
*** Leitbeschreibung
Liefern und Montieren von Akustikabsorbern an Rohdecke
Menge: 325,000 m2
*Unterbeschreibung 1 Akustikabsorber an Rohdecke*
Akustikabsorber an Rohdecke zur Verbesserung der Schallabsorption

Montage in folgenden Bereichen:
- Großraum-Verwaltung EG über gesamte Raumfläche ca. 146 m²
- Stabsraum 2.OG ca. 85 m² bei einer tatsächlichen Raumfläche von ca. 110 m²

Akustikabsorber
passend zum System der angebotenen Lamellendecke, Montage oberhalb der Tragschienen,

Absorber-Platten inkl. Befestigung mittels C-Profilen,
Brandschutzklasse A1

Abmessungen: ca. 620 x 100 x 40 mm bzw. gemäß angebotenem System, Farbe: schwarz

Akustikabsorber werden z.B. stehend oberhalb des Lamellensystems an der Rohdecke mit C-Profilen montiert.

Absorbierende Leistung in Verbindung mit der
Akustik-Lamellendecke = mind. ein aw-Wert von 0,60 (H)

Ausführung gemäß Zeichnung:
- ARC_LP5_DEC_EG_000_06_KON
- ARC_LP5_DEC_2OG_000_06_KON
- ARC_LP5_DEC_3OG_000_05_KON

**Ausführungsbeschreibung 1 Ausführungsbeschr. Nr.1 - Metall-Lamellendecke(A)**
*Ausführungsbeschr. Nr.1 - Metall-Lamellendecke(A)*
Ausführungsbeschreibung Nr.1 - Metall-Lamellendecke als Akustiklamellensystem

Abgehängte Akustik Metall-Lamellendecke als Unterdecke gem. DIN 13964

Gesamtaufbau: ca. 65 mm
Befestigungsuntergrund: Stahlbetonflachdecke
Abhängehöhe bis UK Abhangdecke: von ca. 95 mm bis ca. 645 mm

Tragkonstruktion aus schwarzen Lamellentragschienen, Tragschienenabstand ca. 1.000 mm
Waagerechte und fluchtgerechte Abhängung mit Schnellspannabhängern, schwarz beschichtet
Verbindung der Tragschienen mittels Nieten.
An begrenzenden Bauteilen (Wände, Unterzügen, Stützen) ist das Abhängeraster so anzupassen, dass die Lamellen frei auskragen.
Anschluss an aufgehende Wand mittels einer offenen Schattenfuge b = ca. 20 mm, bzw. ca. 120 mm im Bereich bauseitiges Lichtband

Akustik-Lamellenprofil:
U-Profil aus Aluminium 0,5 mm, gekantet ca. 40 / 10 / 40 mm
mit innenseitig aufgebrachtem, schallabsorbierendem Vlies

Achsabstand der Lamellen: 50 mm

Lamellenlänge: von ca. 400 mm bis ca. 16.000 mm
Längere Lamellen aus zusammengesetzten Elementen,
kürzestes Element min. 1.200 mm.

Farbe: nach Farbpalette Hersteller, einbrennlackiert
Abmessung: U-Profil aus Aluminium
Brandschutzklasse: Lamelle, Vlies und Tragschiene A2

Sämtliche Einbauteile und Verbindungsmittel oberhalb der Lamelle sind tiefschwarz matt beschichtet auszuführen.

Der lichte Abstand zwischen den Lamellen muss über die gesamte Bauhöhe frei sein, damit zwischen den Lamellen systemkonforme Leuchten eingebaut werden können, die höher als die Lamellen sind und somit oben überstehen.
Die Lamellenlängen werden in Bezug auf die Tragschienen bei der Planung individuell den Begrenzungswänden und Einbauten angepasst. Stöße der Lamellen erfolgen mittels eingebrachter systemeigener Lamellenverbinder in Verbindung mit einer Tragschiene.

Ausführung gemäß Zeichnung:
- ARC_LP5_DEC_EG_000_06_KON
- ARC_LP5_DEC_1OG_000_07_KON
- ARC_LP5_DEC_2OG_000_06_KON
- ARC_LP5_DEC_3OG_000_05_KON

**02.01.0050 Lamellendecke H 40 mm AH 0,095 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: 3,00 m ü. OK FFB
UK Stb-Decke: von 3,10 m ü. OK FFB
Abhanghöhe: 0,095 m
Menge: 39,500 m2

**02.01.0060 Lamellendecke H 40 mm AH 0,165 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: 3,085 m ü. OK FFB
UK Stb-Decke: 3,25 m ü. OK FFB
Abhanghöhe: 0,165 m
Menge: 91,500 m2

**02.01.0070 Lamellendecke H 40 mm AH 0,245 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: von 2,755 bis 3,00 m ü. OK FFB
UK Stb-Decke: von 3,00 bis 3,25 m ü. OK FFB
Abhanghöhe: 0,245 m
Menge: 1485,000 m2

**02.01.0080 Lamellendecke H 40 mm AH 0,345 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: 3,00 m ü. OK FFB
UK Stb-Decke: 3,35 m ü. OK FFB
Abhanghöhe: 0,345 m
Menge: 27,500 m2

**02.01.0090 Lamellendecke H 40 mm AH 0,495 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: 2,755 m ü. OK FFB
UK Stb-Decke: 3,25 m ü. OK FFB
Abhanghöhe: 0,495 m
Menge: 53,000 m2

**02.01.0100 Lamellendecke H 40 mm AH 0,645 m**
*** gemäß Ausführungsbeschreibung 1
Abgehängte Deckenverkleidung als Lamellendecke gemäß Ausführungsbeschreibung Nr. 1,
Decke teilweise zur Inspektion und Wartung zu öffnen
Lamellen-Decke als Unterdecke gem. DIN 13964

Unterkonstruktion aus Alu-Tragschiene, Abhängern und Verbindern,
innen und außen schwarz RAL 9005 einbrennlackiert.

Befestigungsuntergrund: Stahlbeton bzw. an Stahlbeton aufgeklebte Akustikdämmplatten

Die Anpassung der Tragschienen an begrenzende Bauteile (Wände, Fassaden) ist gemäß Einzelflächenaufstellung einzukalkulieren.
Abrechnung Randabschluss der Lamellen (senkrecht zu begrenzenden Bauteilen) in gesonderter Position.

senkrechte Lamellen: Farbe RAL 9016 einbrennlackiert, bzw. nach Wahl des AG

Prüfzeugnis nach DIN EN ISO 354:2003 ist bei Angebotsabgabe vorzulegen

UK Abgehängte Decke: 2,605 m ü. OK FFB
UK Stb-Decke: 3,25 m ü. OK FFB
Abhanghöhe: 0,645 m
Menge: 19,000 m2

**02.01.0110 Mehrpreis Ausführung Mikroperforation u. Vlies für Metall-Lam.decke**
*** gemäß Ausführungsbeschreibung 1
Mehrpreis zu vorbeschriebener Position für
Ausführung Lamellen mit Mikroperforation, sowie innenseitige Auslage mit schallabsorbierendem Vlies.

Mikroperforation: ca. 0,7 mm
Absorption: mit innenseitigem schallabsorbierendem Vlies (schwarz)

Erforderliche Absorptionsleistung durch Zusatzmaßnahme (Perforation und Vlies) der Metall-Lamellendecke:
mind. aw-Wert von 0,40(H)

Brandschutzklasse Vlies: A2

Stanzung zur Aufnahme in die Tragschienen darf nicht unter 10 mm Oberkante sein.
Die Lamellen dürfen keine Stanzungen außerhalb des Tragschienenverlaufs aufweisen.
Menge: 1715,500 m2

**Ausführungsbeschreibung 2 Ausführungsbeschr. Nr.2 - Metall-Lamellendecke(A) + Heiz-/Kühlsystem**
*Ausführungsbeschr. Nr.2 - Metall-Lamellendecke(A) + Heiz-/Kühlsystem*
Ausführungsbeschreibung Nr.2 - Metall-Lamellendecke als Akustiklamellensystem mit zusätzlicher Ausführung als Heiz- / Kühlsystem

Abgehängte Metall-Lamellendecke wie in Ausführungsbeschreibung Nr. 1 beschrieben,
jedoch Abhängehöhe bis UK Abhangdecke: ca. 245 mm
und zusätzlich mit

Heiz- / Kühlsystem

Heiz- / Kühlsystem passend für Lamellendecke (senkrecht), aktiv, mit senkrechten Lamellen,

Deckeneinbau luft- und schalltransparent zum Deckenhohlraum, ohne Wärmedämmung, mit Berücksichtigung von Einbauöffnungen und Aussparungen für Installationen der TGA und für Stützen, Decke teilweise zur Inspektion und Wartung zu öffnen, Befestigung Rohrsystem an vorh. Unterkonstruktion, Raumhöhe ca. 3,00 m,

bei 20 Grad C Raumlufttemperatur, spezifische Heizleistung in W/m²: 84 (bei effektiver Heiz- / Kühlfläche von 77,50 m² und tatsächlicher Raumfläche von 250,50 m²)

bei 26 Grad C operativer Raumtemperatur in 1,7 m Höhe DIN EN 15251, Eintrittstemperatur 20 Grad C, max. Betriebsüberdruck 6 bar.

Verteil- bzw. Sammelleitungen quer zu Lamellen verlaufend, Rohraußendurchmesser Heizleitungen passend zur Positionierung innerhalb Lamellen. Achsmaß Abgänge an Verteil- bzw. Sammelleitungen entsprechend Achsmaß der Lamellen.

inkl. Verbindungs- und Formstücke. Verteil- und Sammelleitungen zur Befestigung an Heizkreisverteiler mittels Klemmringverschraubungen 20x2 Eurokonus.
Montagerichtlinien siehe Herstellerangaben.

Schnittstelle zu KG422 Wärmeverteilnetze: Anschluss an Verteiler.

inkl. Druckprüfung gemäß DIN EN 806.

**02.01.0120 Lamellendecke H 60 mm AH 0,245 m**
*** gemäß Ausführungsbeschreibung 2
Abgehängte Deckenverkleidung als Lamellendecke gemäß Ausführungsbeschreibung Nr. 2,
Decke teilweise zur Inspektion und Wartung zu öffnen
Lamellen-Decke als Unterdecke gem. DIN 13964

Unterkonstruktion aus Alu-Tragschiene, Abhängern und Verbindern,
innen und außen schwarz RAL 9005 einbrennlackiert.

Befestigungsuntergrund: Stahlbeton

Die Anpassung der Tragschienen an begrenzende Bauteile (Wände, Fassaden) ist gemäß Einzelflächenaufstellung einzukalkulieren.
Abrechnung Randabschluss der Lamellen (senkrecht zu begrenzenden Bauteilen) in gesonderter Position.

senkrechte Lamellen: Farbe RAL 9016 einbrennlackiert, bzw. nach Wahl des AG

Prüfzeugnis nach DIN EN ISO 354:2003 ist bei Angebotsabgabe vorzulegen

UK Abgehängte Decke: 3,00 m ü. OK FFB
UK Stb-Decke: 3,25 m ü. OK FFB
Abhanghöhe: 0,245 m
Menge: 83,000 m2

**02.01.0130 Mehrpreis Ausführung Mikroperforation u. Vlies für Metall-Lam.decke**
*** gemäß Ausführungsbeschreibung 2
Mehrpreis zu vorbeschriebener Position für
Ausführung Lamellen mit Mikroperforation, sowie innenseitige Auslage mit schallabsorbierendem Vlies.

Mikroperforation: ca. 0,7 mm
Absorption: mit innenseitigem schallabsorbierendem Vlies (schwarz)

Erforderliche Absorptionsleistung durch Zusatzmaßnahme (Perforation und Vlies) der Metall-Lamellendecke:
mind. aw-Wert von 0,40(H)

Brandschutzklasse Vlies: A2

Stanzung zur Aufnahme in die Tragschienen darf nicht unter 10 mm Oberkante sein.
Die Lamellen dürfen keine Stanzungen außerhalb des Tragschienenverlaufs aufweisen.
Menge: 83,000 m2

**02.01.0140 Zulage Lamellendecken bündige Anschlüsse UK Betonstürze**
Zulage zu den Lamellendecken für das Ausrichten / Anpassen der Deckenhöhen in Bereichen, in denen die Lamellendecken UK bündig mit Stahlbetonunterzügen ausgeführt werden sollen.

Zwar sind die Abhanghöhen angegeben, diese müssen jedoch in Teilbereichen den Rohbautoleranzen angepasst werden.

In die Position einzukalkulieren ist der zusätzliche Aufwand für das Einmessen und das Anpassen der Abhängungen in diesen Bereichen.

Die erforderlichen Flächen sind vor Ausführung anzuzeigen und mit dem Architekten abzustimmen.
Menge: 1515,000 m2

**02.01.0150 Randabschluss Metall-Lamellendecke**
Randabschluss Metall-Lamellendecke herstellen.
An Lichtfugen, aufgehenden Wänden.

Abrechnung nur senkrecht zu Lamellen.
Menge: 770,000 m

**02.01.0160 Randabschluss Metall-Lamellendecke an Stützen, Einbauten, etc.**
Randabschluss Metall-Lamellendecke an Stützen, Einbauten, etc. herstellen.

Abrechnung nur senkrecht zu Lamellen.
Menge: 30,500 m

*Hinweis: Modulplatten mit Aussparungen für Einbauten*
Modulplatten mit Aussparungen für Einbauten

Zum Einpassen von Präsenzmeldern, Lautsprechern, WLAN-Modulen etc. in das  Lamellensystem mithilfe von Modulplatten.

 Farbe: RAL nach Angabe AG, Farbton wie Metall-Lamellen.

Ausführung der Unterkante Modulplatte mit der Lamelle bündig.

Arbeitshöhe der zu bearbeitenden Fläche bis 3,5 m über der Standfläche des hierfür erforderlichen Gerüstes.

einschl. den erforderlichen Einmessarbeiten
einschl. bauaufsichtlich zugelassenen Befestigungsmitteln

**02.01.0170 Modulplatten Typ A - 25x25 UK bündig und Öffnung herstellen D 10-170mm**
Modulplatten Typ A - UK bündig mit UK Lamelle

Systemkonforme Modulplatten zum Einbau in vorbeschriebene Metall-Lamellendecke.

Modulplatte 250 x 250 x 41 mm (l x b x h)

einschl. herstellen der Öffnung
rund,Durchmesser ca. 10-170 mm,
einschl. herstellen von jeweils einer Bohrung
Durchmesser Bohrung ca. 8 mm bis 12 mm,
die bauseitig fixierten Elektrokabel sind durch die Löcher zu führen.

(Einbau Präsenzmelder, Lautsprecher, WLAN bauseits)
Menge: 180,000 St

**02.01.0180 Reviklappe 25 x 25 cm in Lamellendecke**
Liefern und Montieren von Revisionsklappe in vorbeschriebener Lamellendecke,
systemzugehörig,

Revisionsklappe ist durch Zurückschieben eines Riegels nach unten zu öffnen.

Abmessungen Reviklappe: 25 x 25 cm
bestehend aus:
Tragschiene, Abhängern und Verbindern:
innen und außen schwarz RAL 9005 einbrennlackiert,
senkrechten Lamellen, Farbe RAL 9016 einbrennlackiert,
U-Profil aus Aluminium 40/10/40 mm, ca. 0,5 mm stark,
Lamellenabstand: 50 mm

einschl. bauaufsichtlich zugelassenen Befestigungsmitteln

Brandschutzklasse: Lamelle und Tragschiene A2

Sämtliche Einbauteile und Verbindungsmittel oberhalb der Lamellen sind tiefschwarz auszuführen.

Position ist einschl. Herstellen der Aussparung zu kalkulieren.
Menge: 6,000 St

**02.01.0190 Reviklappe 30 x 30 cm in Lamellendecke**
Liefern und Montieren von Revisionsklappe in vorbeschriebener Lamellendecke,
systemzugehörig,

Revisionsklappe ist durch Zurückschieben eines Riegels nach unten zu öffnen.

Abmessungen Reviklappe: 30 x 30 cm
bestehend aus:
Tragschiene, Abhängern und Verbindern:
innen und außen schwarz RAL 9005 einbrennlackiert,
senkrechten Lamellen, Farbe RAL 9016 einbrennlackiert,
U-Profil aus Aluminium 40/10/40 mm, ca. 0,5 mm stark,
Lamellenabstand: 50 mm

einschl. bauaufsichtlich zugelassenen Befestigungsmitteln

Brandschutzklasse: Lamelle und Tragschiene A2

Sämtliche Einbauteile und Verbindungsmittel oberhalb der Lamellen sind tiefschwarz auszuführen.

Position ist einschl. Herstellen der Aussparung zu kalkulieren.
Menge: 24,000 St

**02.01.0200 Reviklappe 50 x 50 cm in Lamellendecke**
Liefern und Montieren von Revisionsklappe in vorbeschriebener Lamellendecke,
systemzugehörig,

Revisionsklappe ist durch Zurückschieben eines Riegels nach unten zu öffnen.

Abmessungen Reviklappe: 50 x 50 cm
bestehend aus:
Tragschiene, Abhängern und Verbindern:
innen und außen schwarz RAL 9005 einbrennlackiert,
senkrechten Lamellen, Farbe RAL 9016 einbrennlackiert,
U-Profil aus Aluminium 40/10/40 mm, ca. 0,5 mm stark,
Lamellenabstand: 50 mm

einschl. bauaufsichtlich zugelassenen Befestigungsmitteln

Brandschutzklasse: Lamelle und Tragschiene A2

Sämtliche Einbauteile und Verbindungsmittel oberhalb der Lamellen sind tiefschwarz auszuführen.

Position ist einschl. Herstellen der Aussparung zu kalkulieren.
Menge: 125,000 St
